# Neubau Kita St Ambrosius Hergensweiler
Angebotsaufforderung (GAEB DA XML 3.3, DA83)
Projekt: 036
Währung: EUR
Erstellt mit: GXML Toolbox V3.3 R20220330, ORCA AVA 26.0.7 26.00.07, 23.04.2026

## Angaben zur Baustelle
Angaben zur Baustelle

Lage
Friedhofweg 4
88138 Hergensweiler

Bauaufgabe
In unmittelbarer Nähe zur Grundschule, und der Kirche soll im historischen Dorfkern von
Hergensweiler eine 6-gruppinge Kindertagesstätte als Ersatzneubau errichtet werden. Zusammen mit der
Leiblachhalle und der Grundschule definiert das bereits bestehende Gebäude der Kita den
Schulhof, der auch der Gemeinde als Begegnungs- und Veranstaltungsort dient.
Der Entwurf für die neue zweigeschossige Kindertagesstätte legt sich - wie auch das bestehende Gebäude - an die Süd-Westliche Kante des Schulhofs und fasst diesen mit seiner langen Gebäudekante
deutlich. In Richtung Dorfstraße und Hauptstraße reagiert das Gebäude mit schmalen charakteristischen Giebelseiten auf die Umgebung während es sich im Süd-Westen mit großformatigen Fenstern, Terrassen und Balkonen zum Garten öffnet. Konstruktiv wird der Neubau weitestgehend in Holzbauweise errichtet. Auf einer betonierten Bodenplatte werden die beiden Geschosse als Holz-Skelettbau mit Brettstapeldecken errichtet. Die Außenwände stehen auf betonierten Sockeln. Die beiden gegeneinander versetzten Puktdächer prägen die Schnittfigur des Hauses.

Rettungswege
Die Feuerwehrzufahrten und Rettungswege müssen jederzeit, ohne Ausnahme, freigehalten werden. Es gibt einen Plan zur Baustelleneinrichtung.
Die Zugänge und Verkehrswege sind sauber zu halten und dürfen nicht mit Material etc. verstellt werden.

Zufahrt, Lagerflächen und Parkplatzsituation
Die Baustelle wird über eine Hauptzufahrt im Nordosten und eine Nebenzufahrt im Südwesten erschlossen. Die Andienung der Baustelle erfolgt über den Nordosten. Lager- und Aushubflächen stehen ausreichend auf dem Grundstück im Nordwesten zur Verfügung. Stellplätze für Baustellenfahrzeuge sind nicht gesondert ausgewiesen und sind begrenzt vorhanden.

Baustelleneinrichtung
Der AN hat die Arbeitsbereiche außerhalb der Arbeitszeit verschlossen zu halten. Der Bauzaun ist zu allen Zeiten geschlossen zu halten. Aufwendungen hierfür sind in die EPs einzukalkulieren. Fehlende oder beschädigte Elemente des Bauzauns sind der Bauleitung unverzüglich zu melden.

Der AN ist verpflichtet, in allen Gefahrenstellen, insbesondere bei Öffnungen in Decken, Deckenaussparungen, Balkonen, Treppen, Lichtöffnungen usw. unverzüglich Schutzvorrichtungen (wie z.B. Notgeländer, Abdeckungen usw. ) so anzubringen, dass diese die Möglichkeit der weiteren Arbeiten an den Bauteilen (Belag von Fußböden u.ä.) bis zur endgültigen Fertigstellung ermöglichen. Im Zweifelsfall ist die Schutzvorrichtung mit dem AG / Bauleitung zu besprechen.

Baumschutz
Im Bereich der Baustelle befindet sich eine besonders schützenswerte Blutbuche. Arbeiten im Kronen- oder Wurzelberich des Baums sind mit der Bauleitung abzusprechen.

Baustellenwerbung
Werbung / Firmenbanner an Bauzäunen und Gerüsten sind nicht gestattet. Der AG stellt ein Bauschild, auf welchem die ausführenden Firmen genannt werden.

Einbauhöhen:
ab OK Rohfußboden:
EG:  bis max.  3,25m
EG Bereich Foyer:  bis max.  8,35m
OG:  bis max.  5,50m

## Ortsbesichtigung
Ortsbesichtigung

Vor Angebotsabgabe wird dem Bieter dringend empfohlen, sich direkt vor Ort über Lage und Beschaffenheit des Gebäudes und der Baustelle sowie sonstige ihn berührende Verhältnisse eingehend zu informieren. Ortsbesichtigungen können über folgenden Kontakt vereinbart werden:

gemeinde@hergensweiler.de
08388 / 217

Nachträgliche Einwendungen oder Forderungen durch resultierende Erschwernisse können nicht anerkannt werden.

## Planunterlagen
Planunterlagen

Den Ausschreibungsunterlagen sind folgende Anlagen beigefügt:

- Bauzeitenplan
- Brandschutzkonzept

Werkplanung Architektur
HGW-TP3-ARC-05-GR-U1-00-0001-F-01 GR UG  M 1:50
HGW-TP3-ARC-05-GR-00-00-0002-F-01 GR Sockel  M 1:50
HGW-TP3-ARC-05-GR-00-00-0003-V-01 GR EG  M 1:50
HGW-TP3-ARC-05-GR-01-00-0004-V-01 GR OG1  M 1:50
HGW-TP3-ARC-05-DA-00-00-0005-V-00 GR DA  M 1:50
HGW-TP3-ARC-05-SC-30-00-0010-V-00 Schnitte 1  M 1:50
HGW-TP3-ARC-05-SC-30-00-0011-V-01 Schnitte 2  M 1:50
HGW-TP3-ARC-05-AN-99-00-0015-V-00 Ansichten 1 Traufe  M 1:50
HGW-TP3-ARC-05-AN-99-00-0016-V-00 Ansichten 2 Giebel  M 1:50
HGW-TP3-ARC-05-BL-99-00-0040-F-00 Baustelleneinrichtung  M 1:200

Detailplanung Architektur
HGW-TP3-ARC-05-TA-DT-00-1032-F-01 Aufzug  M 1:10

Tragwerksplanung
HGW-TP3-TRP-04-PP-99-00-0001-P-03 P-Plan
HGW-TP3-TRP-05-KP-99-00-0014-P-00 K-Übersichtsplan EG + OG
HGW-TP3-TRP-05-KP-AA-00-0011-P-01 K-Plan HT

Beiligende Pläne und Unterlagen sind Bestandteil der Leistungsbeschreibung, auch wenn in den einzelnen Positionen nicht ausdrücklich darauf verwiesen wird.

Die durch den Architekten und Tragwerksplaner erstellten Pläne werden als PDF-Pläne an den AN geschickt.
Die Kosten für Vervielfältigungen sind durch den AN zu tragen.

## Zusätzliche technische und allgemeine Vertragsbedingungen
Zusätzliche technische und allgemeine Vertragsbedingungen

Ausführung
Für die Ausführung gelten die allgemein anerkannten Regeln der Technik und Baukunst, die Bestimmungen der VOB/B,C, sowie die einschlägigen gültigen DIN-Normen, behördliche Vorschriften und Unfallverhütungsvorschriften sowie die jeweiligen Werks-Herstellervorschriften der im LV beschriebenen Materialien und Produkte und deren dazugehörige technische Merkblätter und Sicherheitsdatenblätter in der neuesten Fassung.
Über die VOB/B, C hinausgehende Festlegungen und Vereinbarungen bleiben davon unberührt. Des weiteren gilt die Unfallverhütungsvorschrift "Leitern und Tritte".
Sämtliche zu verwendenen Materialien, Einbauteile und Verbindungsmittel müssen bauaufsichtlich zugelassen sein. Sie dürfen kein Formaldehyd, POP, Lindan, Dioxin, Asbest bzw. einen anderen zum Zeitpunkt der Angebotsabgabe bereits anerkannt gesundheitsgefährdenden Stoff enthalten. Entsprechende Prüfzeugnisse sind vom AN vorzulegen.
Alle Leistungen umfassen Lieferung, Zusammenbau und Einbau der beschriebenen Bauteile und Stoffe, einschl. Abladen, Lagern und Transport bis zum Montage- und Ausführungsort auf der Baustelle, wenn im Positionstext nicht anders angegeben.

Bauablauf
Falls die Einhaltung des Terminplans durch irgendwelche Umstände in Gefahr gerät, so ist hiervon die Bauleitung sowie der Terminplaner unverzüglich in Kenntnis zu setzen. Dies gilt auch für Ursachen, die nicht im eigenen Einflussbereich liegen, z.B. Verzug anderer Handwerker, unvorhergesehene Arbeiten, die von anderen Handwerkern auszuführen sind usw.
Die Leistungen müssen in Teilbereichen zeitlich versetzt ausgeführt werden. Der Montageablauf bzw. die zeitlich versetzte Leistungserbringung ist mit der Bauleitung vor Ort abzustimmen. Die sich hieraus ergebenden Mehraufwendungen sind vom AN in die Einheitspreise einzukalkulieren.

Arbeitssicherheit
Der AN ist für die Einhaltung aller UVV verantwortlich. Das Personal des AN hat beim Betreten der Baustelle und während der Arbeiten ständig die erforderlichen oder geforderten, persönliche Schutzausrüstung wie Helm oder Sicherheitsschuhe usw. zu tragen. Zuwiderhandlungen werden mit Baustellenverbot geahndet.

Zusätzliche Nebenleistungen
Zusätzlich zu den in der VOB aufgeführten Leistungen werden folgende Nebenleistungen vereinbart:
- Einrichten, Vorhalten und Räumen von Aufenthaltsräumen, sofern vor Ort nicht ausreichend vorhanden sind
- Erstellen eines Ablaufplanes in Abstimmung mit den Beteiligten
- Teilnahme an Vor- und Baubesprechungen
- Eventuelle Beschädigungen an den bestehenden Zufahrten, Geh- und Radwegen sowie an der öffentlichen Straße, die nachweislich durch den AN verursacht wurden, sind vom AN auf eigene Kosten zu reparieren.
- Sauberhalten der Verkehrswege
- Sämtliche zur Befestigung erforderlichen Bohrarbeiten sind in die jeweiligen Positionen einzukalkulieren.
- Die Baustelle ist nach Abschluss der Arbeiten besenrein zu hinterlassen.
- In die Angebotspreise sind die Kosten für ein "Einführungsgespräch” einzukalkulieren. Es handelt sich um ein Gespräch aller am Bau Beteiligten, das vor Baubeginn durchgeführt wird, um alle Fragen und Termine zu besprechen. Der AN ist verpflichtet, an diesem Gespräch mit den maßgeblichen Mitarbeitern teilzunehmen, die abgesprochenen Termine anzuerkennen und die Mitarbeiter einzusetzen, die an dem Gespräch teilgenommen haben.
Bei weiteren Einsätzen auf der gleichen Baustelle sind dieselben Mitarbeiter wieder zur Verfügung zu stellen.

Sonstiges
Alle durch die auszuführenden Arbeiten gefährdeten bereits vorhandenen Bauteile sind gegen Verunreinigung und Schäden zu schützen, einschl. Lieferung, Anbringen, Vorhalten und wieder Abbauen und Abtransportieren der erforderlichen Materialien. Reparaturen und Instandsetzungen auf Grund von Beschädigungen oder Verschmutzungen an o.g. Bauteilen durch den Unternehmer gehen zu dessen Lasten. Der Auftragnehmer ist verpflichtet, die örtlichen Gegebenheiten - Gebäude, Grundstück, Nachbargebäude - durch Begehung und Inaugenscheinnahme vor Angebotsabgabe festzustellen und die Umstände bei der Kalkulation einzurechnen.

Abrechnung
Abrechnung nach Aufmaß: Maßgebend für die Abrechnung sind zunächst die Werkpläne des Architekten. Bei Abweichungen wird ein örtliches Aufmaß mit der örtl. Bauleitung erstellt. Solche Aufmaße, die durch den Fortgang der Arbeiten nicht mehr feststellbar sind, sind - im Beisein der örtl. Bauleitung - vor den Maßnahmen durch den AN zu erstellen. Das Stellen der Schlussrechnung erfordert eine vorher erfolgte Abnahme. Mit der Schlussrechnung sind von allen eingebauten Materialien die Übereinstimmungserklärung, Prüfzeugnisse, Errichterbestätigungen, ggf. Datenblätter und Wartungs- und Pflegeanleitungen als PDF und einfach in Papierform mitzuliefern, sowie ggf. alle Nachweise einer ordnungsgemäßen Entsorgung. Die Dokumentation ist der Bauleitung eine Woche vor der Abnahme vollumfänglich als PDF zur verfügung zu stellen. Ohne rechtzeitig eingereichte Dokumentation erfolgt keine Abnahme.

Abschlagszahlungen erfolgen nach Baustand. Die Leistungen sind durch prüfbare Aufmaßzusammenstellungen nachzuweisen. Sicherheitsleistungen erfolgen nach VOB/B § 17.

Bautagesberichte
Der Auftragnehmer ist verpflichtet, während der gesamten Ausführungszeit seiner Leistungen ein detailliertes Bautagebuch zu führen und dieses der Bauleitung bei jedem Baustellenbesuch unaufgefordert vorzulegen. Die Bautageberichte sind vom AN in DIN A4 einmal wöchentlich, für jeden Arbeitstag getrennt, bei dem Auftraggeber einzureichen.
Im Bautagebuch sind festzuhalten:
- Baustellenbesetzung und Qualifikation der Mitarbeiter,
- Witterung und Temperatur, Arbeitszeit,
- Baustellenbesuche von Bauleiter, Statiker u.a.,
- besondere Vorkommnisse und Anweisungen,
- Kurzbeschreibung der durchgeführten Leistungen (insbesondere Betoniervorgänge und Montagearbeiten), sowie Abnahmen.

Bauleitung
Der Auftragnehmer hat für die Leitung seiner Arbeiten an der Baustelle einen fachkundigen Vertreter zu benennen, der ihn dem Auftraggeber gegenüber rechtsverbindlich vertritt und der den Anforderungen eines Fachbauleiters nach LBO entspricht.
Als Aufsichtsperson ist ein fachlich geeigneter und deutschsprachiger Polier, Vorarbeiter bzw. Obermonteur zu benennen, der während der Arbeiten auf der Baustelle ständig anwesend sein muss. Er darf nicht ohne vorherige Vereinbarung abgezogen werden.

Baustellenbesetzung
Der AN ist verpflichtet, die Baustelle während der Ausführung der vertraglich geschuldeten Leistung werktags zu den üblichen Arbeitszeiten ohne Unterbrechung bis zum Abschluss der Maßnahme mit ausreichend Personal zu besetzen und somit seine Erreichbarkeit gegenüber dem AG sicher zu stellen. Einsatz von Subunternehmer nur nach vorheriger schriftlicher Anmeldung und Genehmigung durch den AG.

Liefern und Einbauen
Alle Position beinhalten das Liefern und EInbauen sämtlicher zur Erbringung der jeweiligen Leistung erforderlichen Materialien.

Angebotene Produkte
Wenn Bieterangaben durch den Bieter nicht ausgefüllt werden, wird davon ausgegangen, dass das ausgeschriebene Produkt angeboten wird.

Versicherung und Schutz der eigenen Leistungen
Schäden durch normale Witterungseinflüsse sind nicht versichert. Der AN hat seine Leistungen gegenüber Witterungseinflüssen zu schützen. Sämtliche Schutzmaßnahme sind, soweit nicht gesondert ausgeschrieben, in die EPs mit einzukalkulieren.

Gewährleistung
Die Gewährleistung beträgt 48 Monate ab Inbetriebnahme. Ausgenommen hiervon sind die Teile, die der üblichen Abnutzung unterliegen oder mutwillig zerstört werden.

Vergütung
Die angebotenen Preise sind als Festpreis für die vollendete Lieferung und Montage innerhalb der vorgesehenen Ausführungstermine zu kalkulieren.

Es wird ausdrücklich darauf hingewiesen, dass nur dieses Leistungsverzeichnis mit Preisen zur Bewertung zurückzugeben ist. Änderungen, nicht vorgesehene Eintragungen führen zum Ausschluss des Angebots. Nebenangebote sind nicht zulässig. Im Allgemeinen ist das zum Zeitpunkt der Angebotsabgabe gültige Vergaberecht anzuwenden.

## Zusätzliche allgemeine Vertragsbedingungen
Zusätzliche allgemeine Vertragsbedingungen

Eine Stromentnahmestelle für Baustrom sowie Wasserentnahmestelle für Bauwasser sind bauseits vom AG eingerichtet. Der AN beteiligt sich an den Kosten wie folgt:

Baustrom:  für AN kostenlos
Bauwasser:  für AN kostenlos
Baumüll/Baureinigung:  0,1% der Brutto-Auftragssumme

## Abkürzungen und Abrechnungseinheiten
Folgende Abkürzungen werden verwendet:

AG = Auftraggeber
AN = Auftragnehmer
inkl. = Inklusive
evtl. = eventuell
AW = Außenwand
STB = Stahlbeton
BSP = Brettsperrholz
Bo.Pl = Bodenplatte
DFF = Dachflächenfenster
Si = Sichtqualität A/B
NSi = keine Sichtqualität
BE = Baustelleneinrichtung
TWP = Tragwerksplanung
TDK = Turmdrehkran
EP = Einheitspreis
LV = Leistungsverzeichnis
OK = Oberkante
FFB = Fertigfußboden
RFB = Rohfußboden
UG = Untergeschoss
EG = Erdgeschoss
OG = Obergeschoss
Kita = Kindertagesstätte
RD = Regeldetail
UVV = Unfallverhütungsvorschriften
VOB = Vergabe- und Vertragsordnung für Bauleistungen (www.google.com/search?q=Vergabe-+und+Vertragsordnung+f%25C3%25BCr+Bauleistungen&client=safari&hs=3kdp&sca_esv=40caf99d405430b1&rls=en&ei=qLDPacXXD4Wti-gPmqPQmA4&biw=2007&bih=1158&ved=2ahUKEwiouc_x1dGTAxUy9QIHHczDNjoQgK4QegYIAQgAEAM&uact=5&oq=vob&gs_lp=Egxnd3Mtd2l6LXNlcnAiA3ZvYjIFEAAYgAQyDhAAGIAEGJIDGLgEGIoFMggQABiABBiSAzIREC4YgAQYsQMY0QMYgwEYxwEyCBAAGIAEGLEDMgsQABiABBixAxjJAzINEAAYgAQYsQMYQxiKBTILEAAYgAQYsQMYgwEyCxAAGIAEGLEDGIoFMhEQLhiABBixAxjRAxiDARjHAUivEVCwDFiOEHACeAGQAQCYAU2gAdYBqgEBM7gBA8gBAPgBAZgCBaAC-AHCAgoQABiwAxjWBBhHwgINEAAYgAQYsAMYQxiKBcICCxAuGIAEGLEDGIMBwgIKEC4YgAQYQxiKBcICDhAuGIAEGLEDGNEDGMcBwgIOEAAYgAQYsQMYgwEYigXCAgsQLhiABBjRAxjHAcICGhAuGIAEGLEDGIMBGJcFGNwEGN4EGOAE2AEBwgIKEAAYgAQYQxiKBcICCxAuGIAEGMcBGK8BmAMAiAYBkAYKugYGCAEQARgUkgcBNaAHrSSyBwEzuAfxAcIHBzAuMi4yLjHIBxqACAA&sclient=gws-wiz-serp)
SK = Schachtkopf
SG = Schachtgrube

Im Leistungsverzeichnis können folgende Abrechnungseinheiten zur Anwendung kommen:

h = Stunde,
d = Tag,
Wo = Woche,
Mt = Monat,
a = Jahr,
cm = Zentimeter,
cm2 = Quadratzentimeter,
m = Meter,
m2 = Quadratmeter,
m3 = Kubikmeter,
l = Liter,
St = Stück,
kg = Kilogramm,
t = Tonne,
mh = Meter x Stunde,
md = Meter x Tag,
mWo = Meter x Woche,
mMt = Meter x Monat,
ma = Meter x Jahr,
m2d = Quadratmeter x Tag,
m2Wo = Quadratmeter x Woche,
m2Mt = Quadratmeter x Monat,
m3d = Kubikmeter x Tag,
m3Wo = Kubikmeter x Woche,
m3Mt = Kubikmeter x Monat,
Sth = Stück x Stunde,
Std = Stück x Tag,
StWo = Stück x Woche,
StMt = Stück x Monat,
td = Tonne x Tag,
tWo = Tonne x Woche,
tMt = Tonne x Monat.

## Vorbemerkung gleichw.techn.Spezifikat
Gleichwertige Technische Spezifikationen

Soweit in der Leistungsbeschreibung auf Technische Spezifikationen, z. B. nationale Normen, mit denen Europäische Normen umgesetzt werden, europäische technische Zulassungen, gemeinsame technische Spezifikationen, internationale Normen, Bezug genommen wird, werden auch ohne den ausdrücklichen Zusatz: oder gleichwertig, immer gleichwertige Technische Spezifikationen in Bezug genommen.

## Unterl. Baupläne Schlitz-Durchbruchpläne
Unterlagen

Dem AN werden nach Auftragserteilung unentgeltlich zur Verfügung gestellt:
Baupläne der Baumaßnahme, Schlitz- und Durchbruchpläne,
auf Datenträger, Datenübergabe per Zugriff auf Cloud-System, in einfacher Ausfertigung.

## Ausführungszeiten und Bauablauf
Ausführungszeiten und Bauablauf

Es sind folgende Ausführungszeiten vorgesehen:

Montage Aufzug:  08.02.2027 - 26.02.2027
Inbetriebnahme Aufzug:  12.01.2028 - 07.03.2028
Abnahme durch AG:  08.03.2028 - 27.03.2028

Eine Mehraufwand für die zeitversetzte Ausführung, wie eine ggf. eine erneute Baustelleneinrichtung ist in die EPs mit einzukalkulieren und wird nicht gesondert vergütet.

## Baustelleneinrichtung
Baustelleneinrichtung

Die Baustelle ist bauseits wie folgt eingerichtet:

- geschotterte BE Fläche im Norden des Baufelds:
  Lager und Montageflächen stehen hier begrenzt zur Verfügung.
- 1 Bürocontainer für Bauleitung
- 1 Aufenthaltscontainer
- 1 Sanitärcontainer
- Baustelle ist eingezäunt
- Gerüst: Fassadengerüst

Alle weiteren für die eigenen Arbeiten notwendigen Gerüste sind vom AN zu stellen und mit einzukalkulieren.

Notwendige mobile Hebewerkzeuge, sonstige Arbeitsgeräte und Fahrtkosten die zur Durchführung der nachfolgend beschriebenen Leistungen notwendig sind, sind vom AN zu stellen und in die Einheitspreise mit einzukalkulieren.

## 069 Aufzug

### Bereich 01 Aufzugsanlagen

*Hinweis: Angebotsgrundlagen*
Voraussetzungen
-  Aufzugsrichtlinie 2014/33/EU
-  Sicherheitsregeln für die Konstruktion und den Einbau von Personen- und
 Lastenaufzügen gemäß Normenreihe EN81
-  Die jeweils gültige Landesbauordnung (LBO)
- Die Unfallverhütungsvorschriften der gewerblichen Berufsgenossenschaften
- Sind keine technischen Forderungen im Leistungsverzeichnis vorgegeben,
  ist dem AN die konstruktive Ausbildung überlassen
- Die Anlagen werden in trockenen Räumen betrieben (Raumarten entsprechend
 VDE 0100)
- Die Leistung des AN umfasst sämtliche Arbeiten, die zur Erstellung der
 betriebsfähigen Anlage erforderlich sind

Schallschutz
Die Parteien vereinbaren, dass für die beauftragten Anlagen Schallschutzanforderungen gemäß DIN8989 gelten. Bauseits werden für die Erreichung des vereinbarten Schallschutzes die entsprechend erforderlichen, flächenbezogenen Massen (Wanddicke) bereit gestellt.
Es wird besonderer Wert auf die Verwendung hochwertiger, lärmmindernder Bauteile und Komponenten gelegt. Auflager auf den Schachtwänden und in Nischen, die Körperschall übertragen könnten, werden nicht ausgeführt. Die Einhaltung des in diesem Vertrag zugesagten Schallschutzes durch den AN erfolgt gemäß der Werte für den maximal zulässigen durch den Aufzug eingeleiteten Beschleunigungspegel. Im Streitfall erbringt der AN durch deren Einhaltung den Nachweis dafür, dass er seine vertragliche Pflichten in Bezug auf Schallschutz vollumfänglich erfüllt hat.

Abnahme
Die Abnahme der Leistung findet auf schriftlichen Antrag des AN statt.
Voraussetzung für den Antrag ist die erfolgte Abnahme der Anlage durch eine notifizierte Stelle (z.B. TÜV oder DEKRA) sowie die vollständige Beseitigung der durch den AN zu vertretenden, zertifizierungsrelevanten Mängel. Mit der Abnahme geht die Gefahr des zufälligen Untergangs den Vertragsgegenstand betreffend auf den AG über. Bis dahin trägt der AN diese Gefahren.

*Hinweis: Leistungen des AN*
Planung
- Anfertigung von Anlagenzeichnungen, Format min. DIN A3
- Vorab-Angaben, aus denen alle bauseits zu erstellenden Leistungen sowie die Positionen
 der Ankerschienen und anderer Schachteinbauteile hervorgehen.
- Notwendige Angaben je Aufzug zur Erstellung der Elektroplanung

Lieferung & Montage
- Betriebsfertige Montage durch geschultes Fachpersonal
- Auspacken und transportieren sämtlicher Teile auf der Baustelle bis zur Verwendungsstelle
- Die Aufzugmontage ist gerüstlos durchzuführen. Auf Wunsch des AG hat der AN Unterlagen  zum Montageablauf bereitzustellen. Falls keine gerüstlose Montage durchgeführt werden  kann, so ist das ggf. erforderliche Gerüst durch den AN in die Einheitspreise einzukalkulieren
- Liefern und Einsetzen der erforderlichen Ankerschienen für die Schienen und  Türbefestigungen sowie der Lastösen für die Schachtdecke
- Lieferung und Montage sämtlicher, gesetzlich notwendiger Hinweisschilder (z.B. Aufzug im
 Brandfall´nicht benutzen)
- Sämtliche Stahlteile inkl. Antrieb, außer den funktionsbedingt blanken Flächen, sind mit  Korrosionsschutz zu versehen
- unverzügliche Abfuhr und fachgerechte Entsorgung sämtlicher angefallenen Abfälle und  Verpackungsmaterialien
- Übernahme von ausführungsbedingten Nebenkosten (Fahrt- und Wegezeiten, Fahrgelder,  Auslösungen, Übernachtungen sowie Transport und Vorhalten von Werkzeugen und  Messgeräten)

Abnahme & Inbetriebnahme
- Beantragung und Durchführung der Abnahme der Aufzugsanlage durch eine notifizierte  Stelle (ZÜS), Eigenabnahmen durch den Hersteller sind nicht zulässig
- Kostenlose Bereitstellung aller für die Abnahme notwendigen Betriebsmittel und Ressourcen  (Dokumente, Prüfgewichte, Personal)
Fahrkomfort
Durch den AN wird die Messung und Auswertung folgender Daten durchgeführt:
- das Beschleunigungs- und Verzögerungsverhalten in allen 3 Achsen
- den Geschwindigkeitsverlauf mit Schleichfahrt
- Weg-/Zeitkurve
- Stoß- und Rüttelbewegungen am Fahrkorb und an den Führungsschienen
- sämtliche Türbewegungen
- die Qualität der Laufruhe nach ISO/DIS 18738
- Geräuschentwicklung bezogen auf die Fahrt mit Geräuschsensor (Mikrofon)
Die erfassten Daten und deren Auswertung ist Bestandteil der Aufzugsdokumentation und bei Übergabe an den AG zu übergeben.

*Hinweis: Bauseitige Leistungen*
Rohbau und Ausbau
- Statischer Nachweis der tragenden Gebäudeteile
- Herstellen des Fahrschachtes gem. Ausführungsplanung anbei
 Änderungen durch den AN am Schacht wie z.B. zusätzliche Öffnungen sind unzulässig
- Meterriss in jeder Etage neben jedem Fahrschachtzugang
- Schachtentrauchung (Rauchabzug) sowie Be- und Entlüftung entsprechend
 Landesbauordnung und EN81
- Verputz- bzw. Verkleidungsarbeiten, Schließen aller Fugen und Schlitze an den Schachttüren
- Bodenanschlüsse an allen Schachtzugängen fertigstellen
- Betriebsbereite, ausreichende Beleuchtung vor den Schachtzugängen
- Sicherer, ebenerdiger und ungehinderter Zugang zum Schacht
- Freiraum vor den Schachtzugängen

Elektro-Arbeiten
- Die zum Betrieb der Aufzuganlage benötigten Zuleitungen werden bauseits  bereitgestellt.
- Angaben zu den Anschlüssen sind vom AN rechtzeitig an die Bauleitung sowie  Fachbauleitung ELT zu übergeben.
-  Die Aufzugsanlage wird bauseits in den Potenzialausgleich eingebunden. Hierfür wird im
  Aufzugsschacht ein Anschlusspunkt des Fundamenterder vorgehalten. Angaben zum
  benötigten Umfang sind durch den AN rechtzeitig an die Bauleitung und Fachbauleitung ELT
  zu übergeben.
-  Der geforderte Personennotruf ist über Mobilfunk (mit Pufferbatterie) nach aktueller  Vorschrift durch den AN anzubieten, siehe Pos. 069.02.2

Notruf
- Abschluss eines Notrufvertrages und Sicherstellung eines funktionstüchtigen Fernnotrufes  gemäß Aufzugsrichtlinie spätestens zum Zeitpunkt der ZÜS-Abnahme

*Hinweis: Technische Leistungsbeschreibung*
Aufhängung
Um die Kräfte auf die Führungsschienen und somit auf das gesamte Gebäude so gering wie möglich zu halten, ist eine Rucksackaufhängung nicht zulässig.
Antrieb
Um einen hohen Wirkungsgrad zur Energieeinsparung mit langfristiger Stromkostenreduzierung zu erzielen, soll der Aufzug mit einem frequenzgeregelten, getriebelosen Treibscheibenantrieb als Synchronmotor ausgeführt werden. Eine möglichst geringe Drehzahl des Motors, ca. 100 Umdrehungen pro Minute bei Nenngeschwindigkeit, soll den Verschleiß der Antriebseinheit auf ein Minimum reduzieren. Der Motor soll schwingungsisoliert im Schacht befestigt werden.
Antriebsregelung
Die wegabhängige Spannungs- und Frequenzregelung soll eine optimale Etagenfahrt, eine große Haltegenauigkeit von +/- 5 mm sowie eine komfortable Fahrweise mit ruckfreiem Anfahren und Anhalten garantieren. Die Beschleunigung / Verzögerung soll vor Ort einstellbar sein.
Führungsschienen
Spezialprofile für den Aufzugsbau, der Befestigungsabstand darf max. 2.500mm betragen, die Befestigungsbügel aus Stahlblech mit galvanischem Rostschutz
Tragrahmen
Stahltragrahmen mit Bremsfangvorrichtung, Gleitführungen und automatischen Schienenölern.
Gegengewicht und Tragmittel
Führungsrahmen der Ausgleichsgewichte / des Gegengewichts aus Profilstahl mit Einlagegewichten und automatischen Schienenölern. Vorschriftsmäßige Verkleidung der Gegengewichtsbahn in der Schachtgrube. Spezial-Tragseile in der erforderlichen Anzahl, einseitig federnd und nachspannbar.
Der Zustand der Seile muss jederzeit durch eine Sichtprüfung und einfaches messen (z.B. mit einer Messlehre) erkennbar sein. Aufwendige technische Verfahren wie z.B. Ultraschall- oder Röntgenuntersuchungen sind nicht notwendig.
Sollten abweichend vom Leistungsverzeichnis nicht Stahltragseile sondern z.B. Riemen / Gurte als Tragmittel verwendet werden, sind diese zu überwachen. Die dafür notwendigen Prüfmittel sind vom AN im Leistungsumfang enthalten.
Weiterhin ist das Wechselintervall entsprechend Baumusterprüfung sowie die Gesamtkosten für den einmaligen Austausch und die verbindlich anzugeben. Zusatzkosten für Wartungsmodule für die Wartung durch eine andere Fachfirma sind in separater Position anzugeben.
Kabinentüren
Türantrieb als geregelter Riemenantrieb ausgeführt. Die Regelung des Türantriebes muss schnelle, präzise und leise Türbewegungen garantieren, wobei die Geschwindigkeiten für Auf und Zu unabhängig voneinander einstellbar sein muss.
Schachttüren
Die Türblätter müssen an Rollengehängen mit dauergeschmierten Kugellagern geräuscharm und leicht laufen. Der AN hat zu gewährleisten, dass die notwendigen Rohbauaussparungen für die Schachttüren in allen Etagen gleich groß sind.
Steuerung
Mikroprozessorsteuerung mit Schnittstelle zum Auslesen von Statistiken, Diagnosen, Fehleraufzeichnung. Die Aufzugssteuerung soll folgende Bauelemente und Grundprinzipien enthalten:
- Modularer Aufbau der Hardware mit Schnittstellen zum Aufzug, zur Antriebsregelung und zur
  Türsteuerung Anzeige (min. 2 stellig) für Kabinenstandanzeige, Fehlercodeanzeige usw.
-  Serielle Schnittstelle zur Datenübertragung
-  Neben den eingebauten Servicehilfen muss das Steuerungssystem einen Fehlerspeicher
 haben und die Möglichkeit bieten, die gesammelten Daten über Störungen und fehlerhaften  Betrieb zur Verfügung zu stellen die das System selbst ohne erkennbare Störung des  Aufzugbetriebs korrigiert. Die Daten müssen Art und Zeitpunkt der eingetretenen Störung  enthalten.

Einstellungen der Grundparameter sind über Tasten in der Revisionseinheit oder direkt an der Steuerung bzw. Regelung möglich. Falls keine direkten Eingaben möglich sind, ist mit jeder Anlage ein Eingabegerät zu liefern.

In der Revisionseinheit ist vom AN eine batteriegepufferte Beleuchtung einzubauen, um gefahrlos Arbeiten durchführen zu können. Diese Beleuchtung wird unabhängig von der bauseitigen Flurbeleuchtung aktiviert.
Weitere Funktionen der Aufzugsanlage:
-  Türzonenanzeige im Wartungspaneel
-  Elektronischer Fahrtenzähler
-  Auswertung der Lastmesseinrichtung für optimalen Fahrkomfort
-  Nothupe auf dem Kabinendach
-  Vorbereitet für ein Notrufsystem mit Aufschaltung zum Service Center des AN.
  Zur Aktivierung und Lieferung der Hard- und Software wird ein separater Notrufvertrag
  geschlossen
-  Elektrische und mechanische Kabinentürverriegelung zur Verhinderung von manuellem  Öffnen der Kabinentür zwischen zwei Etagen
-  Kabinenlichtabschaltung bei Nichtbenutzung der Aufzugsanlage nach Ablauf einer  einstellbaren, bauseits zu definierenden Zeit
Digitale Anschlussmöglichkeit
Um die Zukunftsfähigkeit des Gebäudes zu gewährleisten, muss standardmäßig die Möglichkeit bestehen die Aufzugsanlage über eine offene, cloudbasierte Programmierschnittstelle an intelligente IoT- ("Internet of things") Gebäudesysteme anzuschließen. Digitale Dienste und eine prädiktive Wartung müssen möglich sein, ohne dass technische Umbauten oder Erweiterungen der Steuerung notwendig sind.
Die Integration von digitalen Lösungen an den Aufzug soll möglich sein, z.B.
-  Digitaler Aufzugswärter inkl. digitale Verwaltungstools (online oder mobil)
-  Besucher- und Zutrittsmanagement für Wohngebäude als auch Bürogebäude
-  Informationsmanagementsystem ("digitales schwarzes Brett") für den Aufzug
-  Abgreifen von Service-Informationen der Aufzugsanlage
-  Möglichkeit den Aufzug über eine programmierte Schnittstelle zu rufen.
-  Einbindung automatischer Status-Information in Gebäudeleitsysteme
-  Navigationsanwendung für sehbehinderte Personen

**01.1 Aufzug**
*** Pauschalposition
Basisdaten
Aufzugstyp:  Personenaufzug
Lösungskonzept:  Seilaufzug
Tragmitel:  Stahldrahtseile mit Zubehör;
  Auslegung entsprechend technischer Kalkulation und EN 81
Position Antrieb:  Schachtkopf
Tragkraft:  630 kg / 8 Personen
Geschwindigkeit:  min. 0,5 m/s
Förderhöhe:  3,4 m
Haltestellen:  2
Zugänge Seite A:  2
Zugänge Seite B:  0
Zugänge Seite C:  0
Zugänge Seite D:  0
Steuerungssystem: Abwärts-Sammelsteuerung, Einzelaufzug
Sicherheitsanforderungen für Konstruktion und Einbau von Personen- und Lastenaufzügen:
Anzuwendende Norm: EN 81-21 2022 (reduzierte Schachtkopfhöhe)

Schacht
Die folgenden Schachtabmessungen sind zwingend zu berücksichtigen:
Abmessungen Schacht (BxT): 1600 mm x 1740 mm
Tiefe Schachtgrube:  1100 mm (OK RFB Grube - OK FFB EG)
Höhe Schachtkopf:  2600 mm (OK FFB OG - UK SK)
Reduzierte Schachtgrube: Standard Grube
Reduzierter Schachtkopf:  Sicherheitseinrichtung zur Gewährleistung des Schutzraums  auf der Kabine bei geringen Schachtkopfhöhen
Schutzraum Überwachung: Überwachungsfunktion in der Steuerung zur Sicherstellung  ausreichender Schutzräume in der Schachtgrube und auf dem
  Kabinendach (vgl. EN 81-21)
Schachtausführung:  STB / BSP gem. Plan anbei

Antriebsdaten
Typ Schachtlicht:  LED
Gegengewichtsschienen:  Gegengewichtsschienen in Standardausführung
Befestigung Schienen:  Befestigung der Führungsschienen entsprechend  Schachtausführung mit zugelassenen Befestigungsmaterialien
Kabine und Türen
Kabinenmaße:  1100 mm Breite x 1400 mm Tiefe x 2200 mm Höhe
Türöffnung:  900 mm Breite x 2100 mm Höhe
Schachttürschwelle: Stahlprofil mit Aluminiumabdeckung, geeignet für folgende  Fußbodenaufbauten:
  EG:  Sichtestrich, Aufbau OK RFB-OK FFB = 190mm
  OG:  Holzdielen auf Trockenestrich, Aufbau OK RFB-OK FFB = 190mm
Wartungstableau:  Anordnung, von unten gezählt, in Haltestelle 2
  Montage im Türrahmen integriert
  Ausführung in Edelstahl gebürstet
Türtyp:  Automatische Schiebetür, ausgelegt für bis zu 200.000 Zyklen pro  Jahr, Laufrollen als kunststoff-ummantelte, kugelgelagerte  Profil-Laufrolle, 2-teilig links öffnende Schiebetür

Kabinentüren
Kabinentür:  Ausführung in Edelstahl gebürstet
Kabinentürschwelle: Stahlprofil mit Aluminiumabdeckung

Schachttüren
Türrahmen:  Rahmentür
Schachttür:  Ausführung in Edelstahl gebürstet

Oberfläche der Kabinenwände
Paneelausrichtung: Vertikale Anordnung der Wandpaneele / Wandschotten
Kabinenwände:  Ausführung in Edelstahl gebürstet
Kabinendecke:  Kabinendecke mit runden LED-Spots
  farbig lackiertes Stahlblech in RAL-Farbton nach Musterkarte
Bodenbelag:  Vorbereitet für bauseitigen Bodenbelag
Höhe Bodenaufbau: 23 mm
Spiegel:  Rahmenloser Spiegel in voller Breite & Teilhöhe an der Rückwand
Handlauf:  Anbringung an der Rückwand, mit Enden zur Kabinenwand hin  abgerundet, Ausführung in Edelstahl gebürstet

Kabinentableau
Typ und Ausführung: Kabinentableauteilhoch
  bündig mit Kabinenwand montiert
  gebürsteter Edelstahl mit silberfarbigem Finish
  Kabinentableau mit LCD-Display (schwarz/weiß)
  Runde Kurzhubtaster mit optischer Kommandoregistrierung
  Quittierung der Rufannahme durch weiße Tasterbeleuchtung
  Taster mit taktiler Beschriftung
  Taster mit grünem Ring zur Kennzeichnung der Haupthaltestelle
  Schutzart IP20
Weitere Funktionen: Tür-Zu-Taster zum vorzeitigen Schließen der Kabinentür
  Tür-Auf-Taster zum manuellen Öffnen der Kabinentür
  Schlüsselschalter für Profil-Halbzylinder (PHZ) zum bauseitigen  Einbau PHZ (Schließanlage AG)

Haltestellentableaus
Außenrufe:  aufgesetzt montiertes Ruftableau gemäß Musterkarte AN
  Montage der Tableaus am Türrahmen
  Deckplatte in silberfarbigem, gebürstetem Edelstahl (AISI304)
  Runde Kurzhubtaster
  Quittierung der Rufannahme durch weiße Beleuchtung am Taster
  Schutzart IP20
Funktionalität:  Freigabe der verriegelten Außenrufen über Schlüsselschalter  (Profilhalbzylinder), Schlüsselschalter für Profil-Halbzylinder (PHZ)  zum bauseitigen Einbau PHZ (Schließanlage AG)
  Sperrung von Außenrufen, Freigabe der verriegelten Etagenrufe
Zugänglichkeit & Sicherheit
Kabinentür:  Berührungslose Überwachung des Türbereichs durch einen  Lichtvorhang
Nothupe:  Beim Betätigen des Alarmknopfes in der Kabine ertönt eine  Alarmglocke im Aufzugsschacht
Etagenanzeiger:  Etagenanzeige in der Kabine, segmentiertes LCD-Display
  Notstoppschalter in der Schachtgrube
Gegensprechanlage: Notrufsystem (2-Wege-Kommunikationsanlage) mit je einer  Sprechstelle in Kabine und Wartungstableau

Elektrische und mechanische Kabinentürverriegelung zur Verhinderung von manuellem Öffnen der Kabinentür zwischen zwei Etagen oder in einer gesperrten Haltestelle

Gefährdungsprävention
Brandschutzklasse: Automatische Nachregulierung der Kabine zum Stockwerksniveau mit  geöffneten Türen bei Änderung des Beladezustandes
  Separate Notbeleuchtung in der Kabine
Branderkennung:  Bei bauseitiger Brandmeldung evakuiert der Aufzug in eine bauseits  zu definierende Haltestelle: EG
  Beleuchtung entsprechend EN 81, zur Sicherheit des Wartungs- und  Prüfpersonals, Schalter befinden sich in der Schachtgrube und im  Wartungstableau
Fernnotruf:  Vorbereitet für ein Notrufsystem nach EN81-28 zur Aufschaltung bei  einem Service Center oder einer Notrufzentrale

Ökoeffizienz
Kabinenbeleuchtung: Kabinenlichtabschaltung bei Nichtbenutzung der Aufzugsanlage nach  Ablauf einer einstellbaren, bauseits definierten Zeit
Energiesparmodus: Standby Betrieb für Aufzugssteuerung und -regelung sowie
  Signalisation zur Reduzierung des Energiebedarfs
Menge: 1,000 psch

### Bereich 02 Wartung Aufzug

*Hinweis: Allgemeiner Hinweis zur Wartung*
Für die Wartung wird nach Auftragsvergabe noch ein separater Wartungsvertrag,
der auf Grundlage der AMEV-Richtlinien (AMEV-Empfehlung "Aufzug")
erstellt wird, geschlossen. Die Wartung wird nach jeweils vollständig
erbrachter Leistung und Vorlage des entsprechenden
Nachweises (Wartungsprotokoll) vergütet.

**02.1 Funktionswartung je Jahr innerhalb der Gewährleistungszeit**
Präventive Wartung gemäß EN 13015, 2 Wartungsintervalle im Jahr,
Verfügbarkeit von Standardersatzteilen innerhalb von 24 Stunden / 365 Tage Erreichbarkeit.

Einzutragen ist der pauschale Preis pro Jahr

Alle Lohn- und Materialkosten, inklusive Störungsbeseitigung,
inklusive Lohnkosten und Anfahrtpauschale innerhalb der Regelarbeitszeit des AN.
Menge: 4,000 Jahr

**02.2 Notrufsystem**
- Personennotruf über Mobilfunk mit Pufferbatterie
- Notrufsystem entsprechend EN 81-28 und Übernahme der wesentlichen Betreiberpflichten
 gemäß BetrSichV Anhang I Abschnitt 4.1.
- Notrufservice mit Instandhaltung der Hardware, einschließlich Austausch der
 Notstrom-Akkus.
 Das Notrufgerät wird dem AG vom AN für die Dauer des Vertrages leihweise überlassen
- Lieferung eines Schlüsselbehälters zum bauseitigen Einbau im Zugangsbereich des  Gebäudes
- Erstellung eines Notfallplan zur bauseitigen Verwendung / Ergänzung
-  inklusive jährlicher Wartung des Notrufsystems

Beauftragung und Abrechnung erfolgt jahresweise
Menge: 4,000 Jahr

### Bereich 03 Stundelohnarbeiten

*Hinweis: Stundenlohnarbeiten*
Für bauseitige Anstricharbeiten im Aufzugsschacht oder sonstige, nicht vertraglich vereinbarte Leistungen muss auf Anforderung durch die Bauleitung ein Fachmonteur zur Verfügung gestellt werden. Die Abrechnung erfolgt anhand eines von der Bauleitung abzuzeichnenden Tagelohnzettels, aus dem die Begründung und die Art der ausgeführten Arbeitsleistung hervorgeht. Der Stundenverrechnungssatz beinhaltet alle Lohn und Gehaltsnebenkosten, tarifliche und außertarifliche Zuschläge, Gemeinkosten, Auslösung, Werkzeugeinsatz sowie Wagnis und Gewinn.

**03.1 Meister-in sämtliche Kosten/Zuschläge**
Stundenlohnarbeiten durch Meister/-in
der Verrechnungssatz für die jeweilige Arbeitskraft umfasst sämtliche Aufwendungen wie Lohn- und Gehaltskosten, Lohn- und Gehaltsnebenkosten, Zuschläge, lohngebundene und lohnabhängige Kosten, sonstige Sozialkosten, Gemeinkosten, Wagnis und Gewinn.
Menge: 1,000 h

**03.2 Facharbeiter-in sämtliche Kosten/Zuschläge**
Stundenlohnarbeiten durch Facharbeiter/-in
der Verrechnungssatz für die jeweilige Arbeitskraft umfasst sämtliche Aufwendungen wie Lohn- und Gehaltskosten, Lohn- und Gehaltsnebenkosten, Zuschläge, lohngebundene und lohnabhängige Kosten, sonstige Sozialkosten, Gemeinkosten, Wagnis und Gewinn.
Menge: 4,000 h
